# NIR BdPrecios ING Descompuestos NIRON RED

- Propiedad del archivo: RIB Spain
- Formato: FIEBDC-3/2016
- Programa: Presto 20.01
- Tipo: lista de precios
- Fecha de los precios: 30/05/2018
- Divisa: EUR
- Código: TUBERÍA NIRON RED (16/05/2011)

## BIES Y ROCIADORES Precios Descompuestos Bies o Rociadores NIRON RED (16/05/2011)

### BiRoRED Bies o Rociadores con tubería NIRON RED (16/05/2011)

**03TNIRRCTRED2011** m Tubería Niron Monocapa con PP-RCT RF: NIRON RED SDR 11/ Serie 5, D= 20 mm (16/05/2011)
Precio: 9.67
Suministro y montaje de tubo NIRON RED de polipropileno copolímero random PP-RCT RF monocapa resistente al fuego, SDR 11 serie 5, de diámetro 20 mm y 1,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED2074 de la serie Niron de ITALSAN.

| Código | Ud | Descripción | Rendimiento | Precio | Importe |
|---|---|---|---|---|---|
| U03TNIRRCTRED2011 | m | Tubo PP-RCT RF monocapa: NIRON RED SDR 11/Serie 5, D= 20 x 1,8 mm (material) | 1 | 2.67 | 2.67 |
| ABPERA20 | u | Material aux. sujeción: Abrazadera tipo pera (material) | 1.1 | 1.14 | 1.25 |
| mo004 | h | Oficial 1º fontanero (mano de obra; 21/12/2012) | 0.171 | 16.18 | 2.77 |
| mo005 | h | Ayudante fontanero (mano de obra; 21/12/2012) | 0.171 | 14.68 | 2.51 |
| 03NMANRED20 | u | Accesorio Manguito Socket PP-RCT RF D= 20 mm (material; 16/09/2015) | 0.25 | 0.54 | 0.14 |
| 03NTRED20 | u | Accesorio Te Socket PP-RCT RF D= 20 mm (material; 16/09/2015) | 0.1 | 0.79 | 0.08 |
| 03NGRED20 | u | Accesorio Codo Socket PP-RCT RF D= 20 mm (material; 16/09/2015) | 0.1 | 0.59 | 0.06 |
| %0200 | % | Medios auxiliares (16/05/2011) | 2 % | 9.48 | 0.19 |
|  |  | Total |  |  | 9.67 |

**03TNIRRCTRED2511** m Tubería Niron Monocapa con PP-RCT RF: NIRON RED SDR 11/ Serie 5, D= 25 mm (16/05/2011)
Precio: 10.07
Suministro y montaje de tubo NIRON RED de polipropileno copolímero random PP-RCT RF monocapa resistente al fuego, SDR 11 serie 5, de diámetro 25 mm y 2,3 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED2574 de la serie Niron de ITALSAN.

| Código | Ud | Descripción | Rendimiento | Precio | Importe |
|---|---|---|---|---|---|
| U03TNIRRCTRED2511 | m | Tubo PP-RCT RF monocapa: NIRON RED SDR 11/ Serie 5, D= 25 x 2,3 mm (material) | 1 | 3.9 | 3.90 |
| ABPERA25 | u | Material aux. sujeción: Abrazadera tipo pera (material) | 0.96 | 1.14 | 1.09 |
| mo004 | h | Oficial 1º fontanero | 0.148 | 16.18 | 2.39 |
| mo005 | h | Ayudante fontanero | 0.148 | 14.68 | 2.17 |
| 03NMANRED25 | u | Accesorio Manguito Socket PP-RCT RF D= 25 mm (material; 16/09/2015) | 0.25 | 0.59 | 0.15 |
| 03NTRED25 | u | Accesorio Te Socket PP-RCT RF D= 25 mm (material; 16/09/2015) | 0.1 | 0.98 | 0.10 |
| 03NGRED25 | u | Accesorio Codo Socket PP-RCT RF D= 25 mm (material; 16/09/2015) | 0.1 | 0.74 | 0.07 |
| %0200 | % | Medios auxiliares | 2 % | 9.87 | 0.20 |
|  |  | Total |  |  | 10.07 |

**03TNIRRCTRED3211** m Tubería Niron Monocapa con PP-RCT RF: NIRON RED SDR 11/ Serie 5, D= 32 mm (16/05/2011)
Precio: 10.78
Suministro y montaje de tubo NIRON RED de polipropileno copolímero random PP-RCT RF monocapa resistente al fuego, SDR 11 serie 5, de diámetro 32 mm y 2,9 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED3211 de la serie Niron de ITALSAN.

| Código | Ud | Descripción | Rendimiento | Precio | Importe |
|---|---|---|---|---|---|
| U03TNIRRCTRED3211 | m | Tubo PP-RCT RF monocapa: NIRON RED SDR 11/ Serie 5, D= 32 x 2,9 mm (material; 16/09/2015) | 1 | 5.05 | 5.05 |
| ABPERA32 | u | Material aux. sujeción: Abrazadera tipo pera (material) | 0.85 | 1.14 | 0.97 |
| mo004 | h | Oficial 1º fontanero | 0.13 | 16.18 | 2.10 |
| mo005 | h | Ayudante fontanero | 0.13 | 14.68 | 1.91 |
| 03NMANRED32 | u | Accesorio Manguito Socket PP-RCT RF D= 32 mm (material) | 0.25 | 0.99 | 0.25 |
| 03NTRED32 | u | Accesorio Te Socket PP-RCT RF D= 32 mm (material) | 0.1 | 1.61 | 0.16 |
| 03NGRED32 | u | Accesorio Codo Socket PP-RCT RF D= 32 mm (material) | 0.1 | 1.3 | 0.13 |
| %0200 | % | Medios auxiliares | 2 % | 10.57 | 0.21 |
|  |  | Total |  |  | 10.78 |

**03TNIRRCTRED4011** m Tubería Niron Monocapa con PP-RCT RF: NIRON RED SDR 11/ Serie 5, D= 40 mm (16/05/2011)
Precio: 13.06
Suministro y montaje de tubo NIRON RED de polipropileno copolímero random PP-RCT RF monocapa resistente al fuego, SDR 11 serie 5, de diámetro 40 mm y 3,7 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED4011 de la serie Niron de ITALSAN.

| Código | Ud | Descripción | Rendimiento | Precio | Importe |
|---|---|---|---|---|---|
| U03TNIRRCTRED4011 | m | Tubo PP-RCT RF monocapa: NIRON RED SDR 11/ Serie 5, D= 40 x 3,7 mm (material; 16/09/2015) | 1 | 7.67 | 7.67 |
| ABPERA40 | u | Material aux. sujeción: Abrazadera tipo pera (material) | 0.7 | 1.15 | 0.81 |
| mo004 | h | Oficial 1º fontanero | 0.11 | 16.18 | 1.78 |
| mo005 | h | Ayudante fontanero | 0.11 | 14.68 | 1.61 |
| 03NMANRED40 | u | Accesorio Manguito Socket PP-RCT RF D= 40 mm (material) | 0.25 | 1.6 | 0.40 |
| 03NTRED40 | u | Accesorio Te Socket PP-RCT RF D= 40 mm (material) | 0.1 | 2.9 | 0.29 |
| 03NGRED40 | u | Accesorio Codo Socket PP-RCT RF D= 40 mm (material) | 0.1 | 2.35 | 0.24 |
| %0200 | % | Medios auxiliares | 2 % | 12.80 | 0.26 |
|  |  | Total |  |  | 13.06 |

**03TNIRRCTRED5011** m Tubería Niron Monocapa con PP-RCT RF: NIRON RED SDR 11/ Serie 5, D= 50 mm (16/05/2011)
Precio: 16.98
Suministro y montaje de tubo NIRON RED de polipropileno copolímero random PP-RCT RF monocapa resistente al fuego, SDR 11 serie 5, de diámetro 50 mm y 4,6 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED5011 de la serie Niron de ITALSAN.

| Código | Ud | Descripción | Rendimiento | Precio | Importe |
|---|---|---|---|---|---|
| U03TNIRRCTRED5011 | m | Tubo PP-RCT RF monocapa: NIRON RED SDR 11/ Serie 5, D= 50 x 4,6 mm (material; 16/09/2015) | 1 | 11.09 | 11.09 |
| ABPERA50 | u | Material aux. sujeción: Abrazadera tipo pera (material) | 0.62 | 1.19 | 0.74 |
| mo004 | h | Oficial 1º fontanero | 0.093 | 16.18 | 1.50 |
| mo005 | h | Ayudante fontanero | 0.093 | 14.68 | 1.37 |
| 03NMANRED50 | u | Accesorio Manguito Socket PP-RCT RF D= 50 mm (material) | 0.25 | 2.98 | 0.75 |
| 03NTRED50 | u | Accesorio Te Socket PP-RCT RF D= 50 mm (material; 16/09/2015) | 0.1 | 7.18 | 0.72 |
| 03NGRED50 | u | Accesorio Codo Socket PP-RCT RF D= 50 mm (material; 16/09/2015) | 0.1 | 4.8 | 0.48 |
| %0200 | % | Medios auxiliares | 2 % | 16.65 | 0.33 |
|  |  | Total |  |  | 16.98 |

**03TNIRRCTRED6311** m Tubería Niron Monocapa con PP-RCT RF: NIRON RED SDR 11/ Serie 5, D= 63 mm (16/05/2011)
Precio: 23.93
Suministro y montaje de tubo NIRON RED de polipropileno copolímero random PP-RCT RF monocapa resistente al fuego, SDR 11 serie 5, de diámetro 63 mm y 5,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED6311 de la serie Niron de ITALSAN.

| Código | Ud | Descripción | Rendimiento | Precio | Importe |
|---|---|---|---|---|---|
| U03TNIRRCTRED6311 | m | Tubo PP-RCT RF monocapa: NIRON RED SDR 11/ Serie 5, D= 63 x 5,8 mm (material; 16/09/2015) | 1 | 17.03 | 17.03 |
| ABPERA63 | u | Material aux. sujeción: Abrazadera tipo pera (material) | 0.55 | 1.19 | 0.65 |
| mo004 | h | Oficial 1º fontanero | 0.086 | 16.18 | 1.39 |
| mo005 | h | Ayudante fontanero | 0.086 | 14.68 | 1.26 |
| 03NMANRED63 | u | Accesorio Manguito Socket PP-RCT RF D= 63 mm (material; 16/09/2015) | 0.25 | 5.1 | 1.28 |
| 03NTRED63 | u | Accesorio Te Socket PP-RCT RF D= 63 mm (material; 16/09/2015) | 0.1 | 11.09 | 1.11 |
| 03NGRED63 | u | Accesorio Codo Socket PP-RCT RF D= 63 mm (material; 16/09/2015) | 0.1 | 7.38 | 0.74 |
| %0200 | % | Medios auxiliares | 2 % | 23.46 | 0.47 |
|  |  | Total |  |  | 23.93 |

**03TNIRRCTRED7511** m Tubería Niron Monocapa con PP-RCT RF: NIRON RED SDR 11/ Serie 5, D= 75 mm (16/05/2011)
Precio: 31.6
Suministro y montaje de tubo NIRON RED de polipropileno copolímero random PP-RCT RF monocapa resistente al fuego, SDR 11 serie 5, de diámetro 75 mm y 6,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED7511 de la serie Niron de ITALSAN.

| Código | Ud | Descripción | Rendimiento | Precio | Importe |
|---|---|---|---|---|---|
| U03TNIRRCTRED7511 | m | Tubo PP-RCT RF monocapa: NIRON RED SDR 11/ Serie 5, D= 75 x 6,8 mm (material; 16/09/2015) | 1 | 22.62 | 22.62 |
| ABPERA75 | u | Material aux. sujeción: Abrazadera tipo pera (material) | 0.51 | 1.69 | 0.86 |
| mo004 | h | Oficial 1º fontanero | 0.079 | 16.18 | 1.28 |
| mo005 | h | Ayudante fontanero | 0.079 | 14.68 | 1.16 |
| 03NMANRED75 | u | Accesorio Manguito Socket PP-RCT RF D= 75 mm (material; 16/09/2015) | 0.25 | 7.18 | 1.80 |
| 03NTRED75 | u | Accesorio Te Socket PP-RCT RF D= 75 mm (material; 16/09/2015) | 0.1 | 17.33 | 1.73 |
| 03NGRED75 | u | Accesorio Codo Socket PP-RCT RF D= 75 mm (material; 16/09/2015) | 0.1 | 15.3 | 1.53 |
| %0200 | % | Medios auxiliares | 2 % | 30.98 | 0.62 |
|  |  | Total |  |  | 31.6 |

**03TNIRRCTRED9011** m Tubería Niron Monocapa con PP-RCT RF: NIRON RED SDR 11/ Serie 5, D= 90 mm (16/05/2011)
Precio: 46.17
Suministro y montaje de tubo NIRON RED de polipropileno copolímero random PP-RCT RF monocapa resistente al fuego, SDR 11 serie 5, de diámetro 90 mm y 8,2 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED9011 de la serie Niron de ITALSAN.

| Código | Ud | Descripción | Rendimiento | Precio | Importe |
|---|---|---|---|---|---|
| U03TNIRRCTRED9011 | m | Tubo PP-RCT RF monocapa: NIRON RED SDR 11/ Serie 5, D= 90 x 8,2 mm (material; 16/09/2015) | 1 | 32.13 | 32.13 |
| ABPERA90 | u | Material aux. sujeción: Abrazadera tipo pera (material) | 0.47 | 1.72 | 0.81 |
| mo004 | h | Oficial 1º fontanero | 0.074 | 16.18 | 1.20 |
| mo005 | h | Ayudante fontanero | 0.074 | 14.68 | 1.09 |
| 03NMANRED90 | u | Accesorio Manguito Socket PP-RCT RF D= 90 mm (material; 16/09/2015) | 0.25 | 15.89 | 3.97 |
| 03NTRED90 | u | Accesorio Te Socket PP-RCT RF D= 90 mm (material; 16/09/2015) | 0.1 | 32.32 | 3.23 |
| 03NGRED90 | u | Accesorio Codo Socket PP-RCT RF D= 90 mm (material; 16/09/2015) | 0.1 | 28.31 | 2.83 |
| %0200 | % | Medios auxiliares | 2 % | 45.26 | 0.91 |
|  |  | Total |  |  | 46.17 |

**03TNIRRCTRED11011** m Tubería Niron Monocapa con PP-RCT RF: NIRON RED SDR 11/ Serie 5, D= 110 mm (16/05/2011)
Precio: 65.24
Suministro y montaje de tubo NIRON RED de polipropileno copolímero random PP-RCT RF monocapa resistente al fuego, SDR 11 serie 5, de diámetro 110 mm y 10 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED11011 de la serie Niron de ITALSAN.

| Código | Ud | Descripción | Rendimiento | Precio | Importe |
|---|---|---|---|---|---|
| U03TNIRRCTRED11011 | m | Tubo PP-RCT RF monocapa: NIRON RED SDR 11/ Serie 5, D= 110 x 10,0 mm (material; 16/09/2015) | 1 | 45.14 | 45.14 |
| ABPERA110 | u | Material aux. sujeción: Abrazadera tipo pera (material) | 0.42 | 2.68 | 1.13 |
| mo004 | h | Oficial 1º fontanero | 0.072 | 16.18 | 1.16 |
| mo005 | h | Ayudante fontanero | 0.072 | 14.68 | 1.06 |
| 03NMANRED110 | u | Accesorio Manguito Socket PP-RCT RF D= 110 mm (material; 16/09/2015) | 0.25 | 25.59 | 6.40 |
| 03NTRED110 | u | Accesorio Te Socket PP-RCT RF D= 110 mm (material; 16/09/2015) | 0.1 | 50.99 | 5.10 |
| 03NGRED110 | u | Accesorio Codo Socket PP-RCT RF D= 110 mm (material; 16/09/2015) | 0.1 | 39.65 | 3.97 |
| %0200 | % | Medios auxiliares | 2 % | 63.96 | 1.28 |
|  |  | Total |  |  | 65.24 |

**03TNIRRCTRED12511** m Tubería Niron Monocapa con PP-RCT RF: NIRON RED SDR 11/ Serie 5, D= 125 mm (16/05/2011)
Precio: 89.18
Suministro y montaje de tubo NIRON RED de polipropileno copolímero random PP-RCT RF monocapa resistente al fuego, SDR 11 serie 5, de diámetro 125 mm y 11,4 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED12511 de la serie Niron de ITALSAN.

| Código | Ud | Descripción | Rendimiento | Precio | Importe |
|---|---|---|---|---|---|
| U03TNIRRCTRED12511 | m | Tubo PP-RCT RF monocapa: NIRON RED SDR 11/ Serie 5, D= 125 x 11,4 mm (material; 16/09/2015) | 1 | 62.22 | 62.22 |
| ABPERA125 | u | Material aux. sujeción: Abrazadera tipo pera (material) | 0.38 | 3.17 | 1.20 |
| mo004 | h | Oficial 1º fontanero | 0.074 | 16.18 | 1.20 |
| mo005 | h | Ayudante fontanero | 0.074 | 14.68 | 1.09 |
| 03NMANRED125 | u | Accesorio Manguito Socket PP-RCT RF D= 125 mm (material; 16/09/2015) | 0.25 | 34.55 | 8.64 |
| 03NTRED125 | u | Accesorio Te Socket PP-RCT RF D= 125 mm (material; 16/09/2015) | 0.1 | 68.56 | 6.86 |
| 03NGRED125 | u | Accesorio Codo Socket PP-RCT RF D= 125 mm (material; 16/09/2015) | 0.1 | 62.15 | 6.22 |
| %0200 | % | Medios auxiliares | 2 % | 87.43 | 1.75 |
|  |  | Total |  |  | 89.18 |

**03TNIRRCTRED16011** m Tubería Niron Monocapa con PP-RCT RF: NIRON RED SDR 11/ Serie 5, D= 160 mm (16/05/2011)
Precio: 142.41
Suministro y montaje de tubo NIRON RED de polipropileno copolímero random PP-RCT RF monocapa resistente al fuego, SDR 11 serie 5, de diámetro 160 mm y 14,6 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas?BIEs o por rociadores. Incluida p/p de accesorios y material auxiliar para montaje y sujeción. Instalado con abrazaderas tipo pera. Certificado según ISO 14001. Presentación en barra de 5,8m/4m color rojo, ref. 03TNIRRCTRED16011 de la serie Niron de ITALSAN.

| Código | Ud | Descripción | Rendimiento | Precio | Importe |
|---|---|---|---|---|---|
| U03TNIRRCTRED16011 | m | Tubo PP-RCT RF monocapa: NIRON RED SDR 11/ Serie 5, D= 160 x 14,6 mm (material; 16/09/2015) | 1 | 89.74 | 89.74 |
| ABPERA160 | u | Material aux. sujeción: Abrazadera tipo pera (material) | 0.33 | 4.74 | 1.56 |
| mo004 | h | Oficial 1º fontanero | 0.161 | 16.18 | 2.60 |
| mo005 | h | Ayudante fontanero | 0.161 | 14.68 | 2.36 |
| 03NMANRED16011 | u | Accesorio Manguito Electrosoldable PP-RCT RF D= 160 mm (material) | 0.25 | 100.37 | 25.09 |
| 03NTRED160 | u | Accesorio Te Socket PP-RCT RF D= 160 mm (material) | 0.1 | 96.26 | 9.63 |
| 03NGRED160 | u | Accesorio Codo Socket PP-RCT RF D= 160 mm (material) | 0.1 | 86.36 | 8.64 |
| %0200 | % | Medios auxiliares | 2 % | 139.62 | 2.79 |
|  |  | Total |  |  | 142.41 |

**03TNIRRCTRED20011** m Tubería Niron Monocapa con PP-RCT RF: NIRON RED SDR 11/ Serie 5, D= 200 mm (16/05/2011)
Precio: 212.72
Suministro y montaje de tubo NIRON RED de polipropileno copolímero random PP-RCT RF monocapa resistente al fuego, SDR 11 serie 5, de diámetro 200 mm y 18,2 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED20011 de la serie Niron de ITALSAN.

| Código | Ud | Descripción | Rendimiento | Precio | Importe |
|---|---|---|---|---|---|
| U03TNIRRCTRED20011 | m | Tubo PP-RCT RF monocapa: NIRON RED SDR 11/ Serie 5, D= 200 x 18,2 mm (material) | 1 | 156.8 | 156.80 |
| ABPERA200 | u | Material aux. sujeción: Abrazadera tipo pera (material) | 0.31 | 6.32 | 1.96 |
| mo004 | h | Oficial 1º fontanero | 0.181 | 16.18 | 2.93 |
| mo005 | h | Ayudante fontanero | 0.181 | 14.68 | 2.66 |
| 03NMANRED20011 | u | Accesorio Manguito Electrosoldable PP-RCT RF D= 200 mm (material) | 0.25 | 176.78 | 44.20 |
| %0200 | % | Medios auxiliares | 2 % | 208.55 | 4.17 |
|  |  | Total |  |  | 212.72 |

### Valvulas PCI Válvulas para PCI

**03NRSPP20** Válvula de paso de esfera. Cuerpo en PP-R y esfera latón níquel OT unión socket D=20mm
Precio: 40.84
Válvula de bola de diámetro 20mm - PN25, con cuerpo de polipropileno copolímero random PP-R y bola de latón niquelado, para unión por termo fusión socket según DVS 2207, totalmente compatible con tuberías y accesorios en PP-R, Sistema Niron de Italsan, fabricado y certificado según norma UNE EN ISO 15874, para instalaciones de rociadores y BIE´s, con temperaturas comprendidas entre -20ºC y 95ºC. Presentación en color rojo con maneta roja/negra indiferentemente. Ref. 03NRSPP20.

**03NRSPP25** Válvula de paso de esfera. Cuerpo en PP-R y esfera latón níquel OT unión socket D=25mm
Precio: 42.52
Válvula de bola de diámetro 25mm - PN25, con cuerpo de polipropileno copolímero random PP-R y bola de latón niquelado, para unión por termo fusión socket según DVS 2207, totalmente compatible con tuberías y accesorios en PP-R, Sistema Niron de Italsan, fabricado y certificado según norma UNE EN ISO 15874, para instalaciones de rociadores y BIE´s, con temperaturas comprendidas entre -20ºC y 95ºC. Presentación en color rojo con maneta roja/negra indiferentemente. Ref. 03NRSPP25

**03NRSPP32** Válvula de paso de esfera. Cuerpo en PP-R y esfera latón níquel OT unión socket D=32mm
Precio: 61.18
Válvula de bola de diámetro 32mm - PN25, con cuerpo de polipropileno copolímero random PP-R y bola de latón niquelado, para unión por termo fusión socket según DVS 2207, totalmente compatible con tuberías y accesorios en PP-R, Sistema Niron de Italsan, fabricado y certificado según norma UNE EN ISO 15874, para instalaciones de rociadores y BIE´s, con temperaturas comprendidas entre -20ºC y 95ºC. Presentación en color rojo con maneta roja/negra indiferentemente. Ref. 03NRSPP32

**03NRSPP40** Válvula de paso de esfera. Cuerpo en PP-R y esfera latón níquel OT unión socket D=40mm
Precio: 84.99
Válvula de bola de diámetro 40mm - PN25, con cuerpo de polipropileno copolímero random PP-R y bola de latón niquelado, para unión por termo fusión socket según DVS 2207, totalmente compatible con tuberías y accesorios en PP-R, Sistema Niron de Italsan, fabricado y certificado según norma UNE EN ISO 15874, para instalaciones de rociadores y BIE´s, con temperaturas comprendidas entre -20ºC y 95ºC. Presentación en color rojo con maneta roja/negra indiferentemente. Ref. 03NRSPP40

**03NRSPP50** Válvula de paso de esfera. Cuerpo en PP-R y esfera latón níquel OT unión socket D=50mm
Precio: 145.04
Válvula de bola de diámetro 50mm - PN25, con cuerpo de polipropileno copolímero random PP-R y bola de latón niquelado, para unión por termo fusión socket según DVS 2207, totalmente compatible con tuberías y accesorios en PP-R, Sistema Niron de Italsan, fabricado y certificado según norma UNE EN ISO 15874, para instalaciones de rociadores y BIE´s, con temperaturas comprendidas entre -20ºC y 95ºC. Presentación en color rojo con maneta roja/negra indiferentemente. Ref. 03NRSPP50

**27TNIRCL200733** m Calefacción con tubería PP-R RP Compuesto con FV: NIRON FIBER BLUE PP-R RP PIPE SDR 9/ Serie 4, D= 200 mm (16/05/2011)
Precio: 464.82
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON (material) | 0.38 | 16.46 | 6.25 |
| TNIRFBRP2009 | m | Fontanería ACS con tubería PP-R RP Compuesto con FV: NIRON FIBER BLUE PP-R RP PIPE SDR 9/ Serie 4, D= 200 mm (16/05/2011) | 1 | 302.62 | 302.62 |
| coelPRFC40a | m2 | Aislamiento térmico: Plancha elastomérica flexible de 40 mm de espesor (material; 14/04/2015) | 0.63 | 79.66 | 50.19 |
| adcoel520 | cm3 | Adhesivo para extremos y costura longitudinal de Coquilla/Plancha elastomérica (material; 14/04/2015) | 28.57 | 0.02 | 0.57 |
| mo002 | h | Oficial 1ª calefactor. (mano de obra; 16/05/2011) | 0.17 | 16.18 | 2.75 |
| mo053 | h | Ayudante calefactor. (mano de obra; 16/05/2011) | 0.17 | 14.68 | 2.50 |
| %0200 | % | Medios auxiliares | 2 % | 364.88 | 7.30 |
| NME200 | u | Accesorio Manguito Electrosoldable, PP-R CT, D= 200 mm (material; 01/02/2017) | 0.25 | 157.84 | 39.46 |
| NT11200MM | u | Accesorio Te ''a tope'', PP-RCT, D= 200 mm (material) | 0.1 | 292.54 | 29.25 |
| NG9011200MM | u | Accesorio Codo "a tope",PP-RCT, D=200 mm (material) | 0.1 | 239.3 | 23.93 |
|  |  | Total |  |  | 464.82 |

**27TNIRCL20073B4** m Tubo PP-R Compuesto con FV: NIRON CLIMA MULTILAYER PREMIUM SDR 7,3 D=200x27,4 (material; 16/09/2015)
Precio: 256.34
Tubo de polipropileno copolímero random PP-R RA 7050 resistente a la degradación oxidativa por hipoclorito sódico, compuesto con fibra de vidrio (1/4) PP-R (2/4) PP-R+FV (1/4) PPR, SDR7,3, de diámetro 200 mm y 27,4 mm de espesor. Clase 1/10-2/10-4/10-5/8. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Espesor de aislamiento térmico conforme a RITE calculado mediante procedimiento alternativo según criterios de la norma UNE EN ISO 12241. Presentación en barras de 6,1 m, color gris, ref. 27TNIRCL20073 de sistema de tubería Niron Premium.

**CalCBPd200** m Calefacción con tubería PP-R RP Compuesto con FV: NIRON FIBER BLUE PP-R RP PIPE SDR 9/ Serie 4, D= 200 mm (16/05/2011)
Precio: 483.44
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON | 0.38 | 16.46 | 6.25 |
| U27TNIRCL20073 | m | Tubo PP-RCT Compuesto con FV: NIRON PREMIUM SDR 7,3/ Serie 3,2, D= 200 x 27,4 mm (material) | 1 | 320.88 | 320.88 |
| coelPRFC40a | m2 | Aislamiento térmico: Plancha elastomérica flexible de 40 mm de espesor | 0.63 | 79.66 | 50.19 |
| adcoel520 | cm3 | Adhesivo para extremos y costura longitudinal de Coquilla/Plancha elastomérica | 28.57 | 0.02 | 0.57 |
| mo002 | h | Oficial 1ª calefactor. | 0.17 | 16.18 | 2.75 |
| mo053 | h | Ayudante calefactor. | 0.17 | 14.68 | 2.50 |
| %0200 | % | Medios auxiliares | 2 % | 383.14 | 7.66 |
| NME200 | u | Accesorio Manguito Electrosoldable, PP-R CT, D= 200 mm | 0.25 | 157.84 | 39.46 |
| NT11200MM | u | Accesorio Te ''a tope'', PP-RCT, D= 200 mm | 0.1 | 292.54 | 29.25 |
| NG9011200MM | u | Accesorio Codo "a tope",PP-RCT, D=200 mm | 0.1 | 239.3 | 23.93 |
|  |  | Total |  |  | 483.44 |

**CalCBPd250** m Calefacción con tubería PP-R RP Compuesto con FV: NIRON FIBER BLUE PP-R RP PIPE SDR 9/ Serie 4, D= 250 mm (16/05/2011)
Precio: 701.02
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio | Importe |
|---|---|---|---|---|---|
| 33168250 | u | Material aux. sujeción: Abrazadera isofónica Niron, de carga pesada (material) | 0.3 | 50.73 | 15.22 |
| TNIRFBRP2509 | m | Fontanería ACS con tubería PP-R RP Compuesto con FV: NIRON FIBER BLUE PP-R RP PIPE SDR 9/ Serie 4, D= 250 mm (16/05/2011) | 1 | 474.26 | 474.26 |
| coelPRFC40a | m2 | Aislamiento térmico: Plancha elastomérica flexible de 40 mm de espesor | 0.63 | 79.66 | 50.19 |
| adcoel520 | cm3 | Adhesivo para extremos y costura longitudinal de Coquilla/Plancha elastomérica | 7.14 | 0.02 | 0.14 |
| mo004 | h | Oficial 1º fontanero | 0.14 | 16.18 | 2.27 |
| mo005 | h | Ayudante fontanero | 0.14 | 14.68 | 2.06 |
| %0200 | % | Medios auxiliares | 2 % | 544.14 | 10.88 |
| NME250 | u | Accesorio Manguito Electrosoldable, PP-R CT, D= 250 mm (material; 01/02/2017) | 0.25 | 274.89 | 68.72 |
| NT11250MMB | u | Accesorio Te ''a tope'', PP-RCT, D= 250 mm (material) | 0.1 | 487.8 | 48.78 |
| NG9011250MM | u | Accesorio Codo "a tope",PP-RCT, D=250 mm (material) | 0.1 | 285.04 | 28.50 |
|  |  | Total |  |  | 701.02 |

**TNIRCL25073** m Calefacción con tubería PP-R RP Compuesto con FV: NIRON FIBER BLUE PP-R RP PIPE SDR 9/ Serie 4, D= 250 mm (16/05/2011)
Precio: 701.02
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio | Importe |
|---|---|---|---|---|---|
| 33168250 | u | Material aux. sujeción: Abrazadera isofónica Niron, de carga pesada | 0.3 | 50.73 | 15.22 |
| TNIRFBRP2509 | m | Fontanería ACS con tubería PP-R RP Compuesto con FV: NIRON FIBER BLUE PP-R RP PIPE SDR 9/ Serie 4, D= 250 mm | 1 | 474.26 | 474.26 |
| coelPRFC40a | m2 | Aislamiento térmico: Plancha elastomérica flexible de 40 mm de espesor | 0.63 | 79.66 | 50.19 |
| adcoel520 | cm3 | Adhesivo para extremos y costura longitudinal de Coquilla/Plancha elastomérica | 7.14 | 0.02 | 0.14 |
| mo004 | h | Oficial 1º fontanero | 0.14 | 16.18 | 2.27 |
| mo005 | h | Ayudante fontanero | 0.14 | 14.68 | 2.06 |
| %0200 | % | Medios auxiliares | 2 % | 544.14 | 10.88 |
| NME250 | u | Accesorio Manguito Electrosoldable, PP-R CT, D= 250 mm | 0.25 | 274.89 | 68.72 |
| NT11250MMB | u | Accesorio Te ''a tope'', PP-RCT, D= 250 mm | 0.1 | 487.8 | 48.78 |
| NG9011250MM | u | Accesorio Codo "a tope",PP-RCT, D=250 mm | 0.1 | 285.04 | 28.50 |
|  |  | Total |  |  | 701.02 |

**UTNIRCL20073** m Acumulación ACS con tubería PP-R RP Compuesto con FV: NIRON PREMIUM SDR 7.3/ Serie 3.2, D= 200 mm (16/05/2011)
Precio: 483.44
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON | 0.38 | 16.46 | 6.25 |
| U27TNIRCL20073 | m | Tubo PP-RCT Compuesto con FV: NIRON PREMIUM SDR 7,3/ Serie 3,2, D= 200 x 27,4 mm | 1 | 320.88 | 320.88 |
| coelPRFC40a | m2 | Aislamiento térmico: Plancha elastomérica flexible de 40 mm de espesor | 0.63 | 79.66 | 50.19 |
| adcoel520 | cm3 | Adhesivo para extremos y costura longitudinal de Coquilla/Plancha elastomérica | 28.57 | 0.02 | 0.57 |
| mo002 | h | Oficial 1ª calefactor. | 0.17 | 16.18 | 2.75 |
| mo053 | h | Ayudante calefactor. | 0.17 | 14.68 | 2.50 |
| %0200 | % | Medios auxiliares | 2 % | 383.14 | 7.66 |
| NME200 | u | Accesorio Manguito Electrosoldable, PP-R CT, D= 200 mm | 0.25 | 157.84 | 39.46 |
| NT11200MM | u | Accesorio Te ''a tope'', PP-RCT, D= 200 mm | 0.1 | 292.54 | 29.25 |
| NG9011200MM | u | Accesorio Codo "a tope",PP-RCT, D=200 mm | 0.1 | 239.3 | 23.93 |
|  |  | Total |  |  | 483.44 |

**UTNIRCL25073** m Acumulación ACS con tubería PP-R RP Compuesto con FV: NIRON PREMIUM SDR 7.3/ Serie 3.2, D= 250 mm (16/05/2011)
Precio: 886.57
Suministro y montaje de tubo monocapa de polipropileno copolímero random PP-R RP "Raised Pressure" con fibra de vidrio (1/4)PP-R // (2/4)PP-R+FV // (1/4)PP-R, SDR 9 serie 4, de diámetro 315 mm y 35,2 mm de espesor. Tubería fabricada según Reglamento Particular Aenor RP 01.78, accesorios fabricados según UNE EN 15874-3 y sistema de unión por soldadura a tope según norma DIN 8077/78. Certificado de potabilidad Aimplas según RD 140/2003. Incluida p/p de accesorios y material auxiliar para montaje y sujeción en climatización (calefacción, sistemas agua/agua, agua/aire) con temperaturas comprendidas entre -15 °C y 95 °C. Espesor de aislamiento térmico conforme a RITE calculado mediante procedimiento alternativo según criterios de la norma UNE EN ISO 12241. Instalado con abrazaderas isofónicas Niron de goma lisa, según norma UNE EN 806-4. Presentación en barra de 4 m, color azul Niron con banda azul Niron Fiber Blue, ref. TNIRFBRP3159 de la serie Niron de ITALSAN.

| Código | Ud | Descripción | Rendimiento | Precio | Importe |
|---|---|---|---|---|---|
| AB33168325 | u | Material aux. sujeción: Abrazadera isofónica Niron, de carga pesada (material) | 0.3 | 54.36 | 16.31 |
| UTNIRCL31573 | m | Tubería PP-R RP Compuesto con FV: NIRON PREMIUM SDR 7.3/ Serie 3.2, D= 315 x 43,2 mm (material; 01/02/2017) | 1 | 522.84 | 522.84 |
| coelPRFC40a | m2 | Aislamiento térmico: Plancha elastomérica flexible de 40 mm de espesor | 0.63 | 79.66 | 50.19 |
| adcoel520 | cm3 | Adhesivo para extremos y costura longitudinal de Coquilla/Plancha elastomérica | 7.14 | 0.02 | 0.14 |
| mo004 | h | Oficial 1º fontanero | 0.14 | 16.18 | 2.27 |
| mo005 | h | Ayudante fontanero | 0.14 | 14.68 | 2.06 |
| %0200 | % | Medios auxiliares | 2 % | 593.81 | 11.88 |
| NME315 | u | Accesorio Manguito Electrosoldable, PP-R CT, D= 315 mm (material; 01/02/2017) | 0.25 | 444.08 | 111.02 |
| NG9011315MMB | u | Accesorio Codo "a tope", PP-RCT, D= 315 mm (material) | 0.1 | 896.52 | 89.65 |
| NT11315MMB | u | Accesorio Te "a tope", PP-RCT, D= 315 mm (material) | 0.1 | 802.11 | 80.21 |
|  |  | Total |  |  | 886.57 |

**UTNIRV60** m Tubo PP-R RP Monocapa SDR 9/ Serie 4, D= 50 x 5,6 mm (material; 01/02/2017)
Precio: 9.31
Tubo monocapa de polipropileno copolímero random PP-R RP "Raised Pressure" SDR 9 serie 4, de diámetro 50 mm y 5,6 mm de espesor. Fabricado y certificado según norma UNE EN 15874-2, y sistema de unión por termofusión, inserciones incorporadas y electrofusión certificado según norma UNE EN 15874-5. Certificado de potabilidad Aimplas según RD 140/2003. Para uso en instalaciones de fontanería (AFS, ACS) y climatización (calefacción, sistemas agua/agua, agua/aire) con temperaturas comprendidas entre -15 °C y 95 °C. Espesor de aislamiento térmico conforme a RITE calculado mediante procedimiento alternativo según criterios de la norma UNE EN ISO 12241. Presentación en barra de 4 m, color azul Niron, ref. TNIRRRP509 de la serie Niron de ITALSAN.

## Precios auxiliares

**TNIRFBRP2009** m Fontanería ACS con tubería PP-R RP Compuesto con FV: NIRON FIBER BLUE PP-R RP PIPE SDR 9/ Serie 4, D= 200 mm (16/05/2011)
Precio: 302.62
Suministro y montaje de tubo NIRON FIBER BLUE RP compuesto de polipropileno copolímero random PP-R RP "Raised Pressure" con fibra de vidrio (1/4)PP-R RP // (2/4)PP-R RP + FV (1/4) // PP-R RP, SDR 9 serie 4, de diámetro 200 mm y 22,4 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2009 de la serie Niron de ITALSAN.

| Código | Ud | Descripción | Rendimiento | Precio | Importe |
|---|---|---|---|---|---|
| UTNIRFBRP2009 | m | Tubo PP-R RP Compuesto con FV: NIRON FIBER BLUE PP-R RP PIPE SDR 9/ Serie 4, D= 200 x 22,4 mm (material) | 1 | 230.91 | 230.91 |
| AB115200AZ | u | Material aux. sujeción: Abrazadera isofónica NIRON | 0.39 | 16.46 | 6.42 |
| mo004 | h | Oficial 1º fontanero | 0.2 | 16.18 | 3.24 |
| mo005 | h | Ayudante fontanero | 0.2 | 14.68 | 2.94 |
| NT11200MM | u | Accesorio Te ''a tope'', PP-RCT, D= 200 mm | 0.1 | 292.54 | 29.25 |
| NG9011200MM | u | Accesorio Codo "a tope",PP-RCT, D=200 mm | 0.1 | 239.3 | 23.93 |
| %0200 | % | Medios auxiliares | 2 % | 296.69 | 5.93 |
|  |  | Total |  |  | 302.62 |

**TNIRFBRP2509** m Fontanería ACS con tubería PP-R RP Compuesto con FV: NIRON FIBER BLUE PP-R RP PIPE SDR 9/ Serie 4, D= 250 mm (16/05/2011)
Precio: 474.26
Suministro y montaje de tubo NIRON FIBER BLUE RP compuesto de polipropileno copolímero random PP-R RP "Raised Pressure" con fibra de vidrio (1/4)PP-R RP // (2/4)PP-R RP + FV (1/4) // PP-R RP, SDR 9 serie 4, de diámetro 250 mm y 27,9 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2509 de la serie Niron de ITALSAN.

| Código | Ud | Descripción | Rendimiento | Precio | Importe |
|---|---|---|---|---|---|
| UTNIRFBRP2509 | m | Tubo PP-R RP Compuesto con FV: NIRON FIBER BLUE PP-R RP PIPE SDR 9/ Serie 4, D= 250 x 27,9 mm (material) | 1 | 364.28 | 364.28 |
| 33168250 | u | Material aux. sujeción: Abrazadera isofónica Niron, de carga pesada | 0.3 | 50.73 | 15.22 |
| mo004 | h | Oficial 1º fontanero | 0.265 | 16.18 | 4.29 |
| mo005 | h | Ayudante fontanero | 0.265 | 14.68 | 3.89 |
| NT11250MMB | u | Accesorio Te ''a tope'', PP-RCT, D= 250 mm | 0.1 | 487.8 | 48.78 |
| NG9011250MM | u | Accesorio Codo "a tope",PP-RCT, D=250 mm | 0.1 | 285.04 | 28.50 |
| %0200 | % | Medios auxiliares | 2 % | 464.96 | 9.30 |
|  |  | Total |  |  | 474.26 |

## Recursos

**U03TNIRRCTRED2011** m Tubo PP-RCT RF monocapa: NIRON RED SDR 11/Serie 5, D= 20 x 1,8 mm
Tubo NIRON RED de polipropileno copolímero random PP-RCT RF monocapa resistente al fuego, SDR 11 serie 5 de diámetro 20 mm y 1,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED2011 de la serie Niron de ITALSAN.

**03NMANRED20** u Accesorio Manguito Socket PP-RCT RF D= 20 mm
Accesorio Manguito Socket de polipropileno copolímero random PP-RCT RF monocapa resistente al fuego de diámetro 20 mm. En cumplimiento con DB - SI del CTE con clasificación de reacción al fuego Bs 1d0 según Euroclase norma EN 13501. Según norma para uso industrial EN 15494 y geometría según norma DIN 8077/78. Para uso en instalaciones de extinción de incendios por bocas de incendios equipadas "BIEs" o por rociadores. Ref. 03NMANRED20 de la serie Niron de ITALSAN.

**03NTRED20** u Accesorio Te Socket PP-RCT RF D= 20 mm
Accesorio Te Socket de polipropileno copolímero random PP-RCT RF monocapa resistente al fuego de diámetro 20 mm. En cumplimiento con DB - SI del CTE con clasificación de reacción al fuego Bs 1d0 según Euroclase norma EN 13501. Según norma para uso industrial EN 15494 y geometría según norma DIN 8077/78. Para uso en instalaciones de extinción de incendios por bocas de incendios equipadas "BIEs" o por rociadores. Ref. 03NTRED20 de la serie Niron de ITALSAN.

**03NGRED20** u Accesorio Codo Socket PP-RCT RF D= 20 mm
Accesorio Codo Socket de polipropileno copolímero random PP-RCT RF monocapa resistente al fuego de diámetro 20 mm. En cumplimiento con DB - SI del CTE con clasificación de reacción al fuego Bs 1d0 según Euroclase norma EN 13501. Según norma para uso industrial EN 15494 y geometría según norma DIN 8077/78. Para uso en instalaciones de extinción de incendios por bocas de incendios equipadas "BIEs" o por rociadores. Ref. 03NGRED20 de la serie Niron de ITALSAN.

**U03TNIRRCTRED2511** m Tubo PP-RCT RF monocapa: NIRON RED SDR 11/ Serie 5, D= 25 x 2,3 mm
Tubo NIRON RED de polipropileno copolímero random PP-RCT RF monocapa resistente al fuego, SDR 11 serie 5, de diámetro 25 mm y 2,3mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED2511 de la serie Niron de ITALSAN.

**03NMANRED25** u Accesorio Manguito Socket PP-RCT RF D= 25 mm
Accesorio Manguito Socket de polipropileno copolímero random PP-RCT RF monocapa resistente al fuego de diámetro 25 mm. En cumplimiento con DB - SI del CTE con clasificación de reacción al fuego Bs 1d0 según Euroclase norma EN 13501. Según norma para uso industrial EN 15494 y geometría según norma DIN 8077/78. Para uso en instalaciones de extinción de incendios por bocas de incendios equipadas "BIEs" o por rociadores. Ref. 03NMANRED25 de la serie Niron de ITALSAN.

**03NTRED25** u Accesorio Te Socket PP-RCT RF D= 25 mm
Accesorio Te Socket de polipropileno copolímero random PP-RCT RF monocapa resistente al fuego de diámetro 25 mm. En cumplimiento con DB - SI del CTE con clasificación de reacción al fuego Bs 1d0 según Euroclase norma EN 13501. Según norma para uso industrial EN 15494 y geometría según norma DIN 8077/78. Para uso en instalaciones de extinción de incendios por bocas de incendios equipadas "BIEs" o por rociadores. Ref. 03NTRED25 de la serie Niron de ITALSAN.

**03NGRED25** u Accesorio Codo Socket PP-RCT RF D= 25 mm
Accesorio Codo Socket de polipropileno copolímero random PP-RCT RF monocapa resistente al fuego de diámetro 25 mm. En cumplimiento con DB - SI del CTE con clasificación de reacción al fuego Bs 1d0 según Euroclase norma EN 13501. Según norma para uso industrial EN 15494 y geometría según norma DIN 8077/78. Para uso en instalaciones de extinción de incendios por bocas de incendios equipadas "BIEs" o por rociadores. Ref. 03NGRED25 de la serie Niron de ITALSAN.

**U03TNIRRCTRED3211** m Tubo PP-RCT RF monocapa: NIRON RED SDR 11/ Serie 5, D= 32 x 2,9 mm
Tubo NIRON RED de polipropileno copolímero random PP-RCT RF monocapa resistente al fuego, SDR 11 serie 5, de diámetro 32 mm y 2,9 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED3211 de la serie Niron de ITALSAN.

**03NMANRED32** u Accesorio Manguito Socket PP-RCT RF D= 32 mm
Accesorio Manguito Socket de polipropileno copolímero random PP-RCT RF monocapa resistente al fuego de diámetro 32 mm. En cumplimiento con DB - SI del CTE con clasificación de reacción al fuego Bs 1d0 según Euroclase norma EN 13501. Según norma para uso industrial EN 15494 y geometría según norma DIN 8077/78. Para uso en instalaciones de extinción de incendios por bocas de incendios equipadas "BIEs" o por rociadores. Ref. 03NMANRED32 de la serie Niron de ITALSAN.

**03NTRED32** u Accesorio Te Socket PP-RCT RF D= 32 mm
Accesorio Te Socket de polipropileno copolímero random PP-RCT RF monocapa resistente al fuego de diámetro 32 mm. En cumplimiento con DB - SI del CTE con clasificación de reacción al fuego Bs 1d0 según Euroclase norma EN 13501. Según norma para uso industrial EN 15494 y geometría según norma DIN 8077/78. Para uso en instalaciones de extinción de incendios por bocas de incendios equipadas "BIEs" o por rociadores. Ref. 03NTRED32 de la serie Niron de ITALSAN.

**03NGRED32** u Accesorio Codo Socket PP-RCT RF D= 32 mm
Accesorio Codo Socket de polipropileno copolímero random PP-RCT RF monocapa resistente al fuego de diámetro 32 mm. En cumplimiento con DB - SI del CTE con clasificación de reacción al fuego Bs 1d0 según Euroclase norma EN 13501. Según norma para uso industrial EN 15494 y geometría según norma DIN 8077/78. Para uso en instalaciones de extinción de incendios por bocas de incendios equipadas "BIEs" o por rociadores. Ref. 03NGRED32 de la serie Niron de ITALSAN.

**U03TNIRRCTRED4011** m Tubo PP-RCT RF monocapa: NIRON RED SDR 11/ Serie 5, D= 40 x 3,7 mm
Tubo NIRON RED de polipropileno copolímero random PP-RCT RF monocapa resistente al fuego, SDR 11 serie 5, de diámetro 40 mm y 3,7 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED4011 de la serie Niron de ITALSAN.

**03NMANRED40** u Accesorio Manguito Socket PP-RCT RF D= 40 mm
Accesorio Manguito Socket de polipropileno copolímero random PP-RCT RF monocapa resistente al fuego de diámetro 40 mm. En cumplimiento con DB - SI del CTE con clasificación de reacción al fuego Bs 1d0 según Euroclase norma EN 13501. Según norma para uso industrial EN 15494 y geometría según norma DIN 8077/78. Para uso en instalaciones de extinción de incendios por bocas de incendios equipadas "BIEs" o por rociadores. Ref. 03NMANRED40 de la serie Niron de ITALSAN.

**03NTRED40** u Accesorio Te Socket PP-RCT RF D= 40 mm
Accesorio Te Socket de polipropileno copolímero random PP-RCT RF monocapa resistente al fuego de diámetro 40 mm. En cumplimiento con DB - SI del CTE con clasificación de reacción al fuego Bs 1d0 según Euroclase norma EN 13501. Según norma para uso industrial EN 15494 y geometría según norma DIN 8077/78. Para uso en instalaciones de extinción de incendios por bocas de incendios equipadas "BIEs" o por rociadores. Ref. 03NTRED40 de la serie Niron de ITALSAN.

**03NGRED40** u Accesorio Codo Socket PP-RCT RF D= 40 mm
Accesorio Codo Socket de polipropileno copolímero random PP-RCT RF monocapa resistente al fuego de diámetro 40 mm. En cumplimiento con DB - SI del CTE con clasificación de reacción al fuego Bs 1d0 según Euroclase norma EN 13501. Según norma para uso industrial EN 15494 y geometría según norma DIN 8077/78. Para uso en instalaciones de extinción de incendios por bocas de incendios equipadas "BIEs" o por rociadores. Ref. 03NGRED40 de la serie Niron de ITALSAN.

**U03TNIRRCTRED5011** m Tubo PP-RCT RF monocapa: NIRON RED SDR 11/ Serie 5, D= 50 x 4,6 mm
Tubo NIRON RED de polipropileno copolímero random PP-RCT RF monocapa resistente al fuego, SDR 11 serie 5, de diámetro 50 mm y 4,6 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED5011 de la serie Niron de ITALSAN.

**03NMANRED50** u Accesorio Manguito Socket PP-RCT RF D= 50 mm
Accesorio Manguito Socket de polipropileno copolímero random PP-RCT RF monocapa resistente al fuego de diámetro 50 mm. En cumplimiento con DB - SI del CTE con clasificación de reacción al fuego Bs 1d0 según Euroclase norma EN 13501. Según norma para uso industrial EN 15494 y geometría según norma DIN 8077/78. Para uso en instalaciones de extinción de incendios por bocas de incendios equipadas "BIEs" o por rociadores. Ref. 03NMANRED50 de la serie Niron de ITALSAN.

**03NTRED50** u Accesorio Te Socket PP-RCT RF D= 50 mm
Accesorio Te Socket de polipropileno copolímero random PP-RCT RF monocapa resistente al fuego de diámetro 50 mm. En cumplimiento con DB - SI del CTE con clasificación de reacción al fuego Bs 1d0 según Euroclase norma EN 13501. Según norma para uso industrial EN 15494 y geometría según norma DIN 8077/78. Para uso en instalaciones de extinción de incendios por bocas de incendios equipadas "BIEs" o por rociadores. Ref. 03NTRED50 de la serie Niron de ITALSAN.

**03NGRED50** u Accesorio Codo Socket PP-RCT RF D= 50 mm
Accesorio Codo Socket de polipropileno copolímero random PP-RCT RF monocapa resistente al fuego de diámetro 50 mm. En cumplimiento con DB - SI del CTE con clasificación de reacción al fuego Bs 1d0 según Euroclase norma EN 13501. Según norma para uso industrial EN 15494 y geometría según norma DIN 8077/78. Para uso en instalaciones de extinción de incendios por bocas de incendios equipadas "BIEs" o por rociadores. Ref. 03NGRED50 de la serie Niron de ITALSAN.

**U03TNIRRCTRED6311** m Tubo PP-RCT RF monocapa: NIRON RED SDR 11/ Serie 5, D= 63 x 5,8 mm
Tubo NIRON RED de polipropileno copolímero random PP-RCT RF monocapa resistente al fuego, SDR 11 serie 5, de diámetro 63 mm y 5,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED6311 de la serie Niron de ITALSAN.

**03NMANRED63** u Accesorio Manguito Socket PP-RCT RF D= 63 mm
Accesorio Manguito Socket de polipropileno copolímero random PP-RCT RF monocapa resistente al fuego de diámetro 63 mm. En cumplimiento con DB - SI del CTE con clasificación de reacción al fuego Bs 1d0 según Euroclase norma EN 13501. Según norma para uso industrial EN 15494 y geometría según norma DIN 8077/78. Para uso en instalaciones de extinción de incendios por bocas de incendios equipadas "BIEs" o por rociadores. Ref. 03NMANRED63 de la serie Niron de ITALSAN.

**03NTRED63** u Accesorio Te Socket PP-RCT RF D= 63 mm
Accesorio Te Socket de polipropileno copolímero random PP-RCT RF monocapa resistente al fuego de diámetro 63 mm. En cumplimiento con DB - SI del CTE con clasificación de reacción al fuego Bs 1d0 según Euroclase norma EN 13501. Según norma para uso industrial EN 15494 y geometría según norma DIN 8077/78. Para uso en instalaciones de extinción de incendios por bocas de incendios equipadas "BIEs" o por rociadores. Ref. 03NTRED63 de la serie Niron de ITALSAN.

**03NGRED63** u Accesorio Codo Socket PP-RCT RF D= 63 mm
Accesorio Codo Socket de polipropileno copolímero random PP-RCT RF monocapa resistente al fuego de diámetro 63 mm. En cumplimiento con DB - SI del CTE con clasificación de reacción al fuego Bs 1d0 según Euroclase norma EN 13501. Según norma para uso industrial EN 15494 y geometría según norma DIN 8077/78. Para uso en instalaciones de extinción de incendios por bocas de incendios equipadas "BIEs" o por rociadores. Ref. 03NGRED63 de la serie Niron de ITALSAN.

**U03TNIRRCTRED7511** m Tubo PP-RCT RF monocapa: NIRON RED SDR 11/ Serie 5, D= 75 x 6,8 mm
Tubo NIRON RED de polipropileno copolímero random PP-RCT RF monocapa resistente al fuego, SDR 11 serie 5, de diámetro 75 mm y 6,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED7511 de la serie Niron de ITALSAN.

**03NMANRED75** u Accesorio Manguito Socket PP-RCT RF D= 75 mm
Accesorio Manguito Socket de polipropileno copolímero random PP-RCT RF monocapa resistente al fuego de diámetro 75 mm. En cumplimiento con DB - SI del CTE con clasificación de reacción al fuego Bs 1d0 según Euroclase norma EN 13501. Según norma para uso industrial EN 15494 y geometría según norma DIN 8077/78. Para uso en instalaciones de extinción de incendios por bocas de incendios equipadas "BIEs" o por rociadores. Ref. 03NMANRED75 de la serie Niron de ITALSAN.

**03NTRED75** u Accesorio Te Socket PP-RCT RF D= 75 mm
Accesorio Te Socket de polipropileno copolímero random PP-RCT RF monocapa resistente al fuego de diámetro 75 mm. En cumplimiento con DB - SI del CTE con clasificación de reacción al fuego Bs 1d0 según Euroclase norma EN 13501. Según norma para uso industrial EN 15494 y geometría según norma DIN 8077/78. Para uso en instalaciones de extinción de incendios por bocas de incendios equipadas "BIEs" o por rociadores. Ref. 03NTRED75 de la serie Niron de ITALSAN.

**03NGRED75** u Accesorio Codo Socket PP-RCT RF D= 75 mm
Accesorio Codo Socket de polipropileno copolímero random PP-RCT RF monocapa resistente al fuego de diámetro 75 mm. En cumplimiento con DB - SI del CTE con clasificación de reacción al fuego Bs 1d0 según Euroclase norma EN 13501. Según norma para uso industrial EN 15494 y geometría según norma DIN 8077/78. Para uso en instalaciones de extinción de incendios por bocas de incendios equipadas "BIEs" o por rociadores. Ref. 03NGRED75 de la serie Niron de ITALSAN.

**U03TNIRRCTRED9011** m Tubo PP-RCT RF monocapa: NIRON RED SDR 11/ Serie 5, D= 90 x 8,2 mm
Tubo NIRON RED de polipropileno copolímero random PP-RCT RF monocapa resistente al fuego, SDR 11 serie 5, de diámetro 90 mm y 8,2 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED9011 de la serie Niron de ITALSAN.

**03NMANRED90** u Accesorio Manguito Socket PP-RCT RF D= 90 mm
Accesorio Manguito Socket de polipropileno copolímero random PP-RCT RF monocapa resistente al fuego de diámetro 90 mm. En cumplimiento con DB - SI del CTE con clasificación de reacción al fuego Bs 1d0 según Euroclase norma EN 13501. Según norma para uso industrial EN 15494 y geometría según norma DIN 8077/78. Para uso en instalaciones de extinción de incendios por bocas de incendios equipadas "BIEs" o por rociadores. Ref. 03NMANRED90 de la serie Niron de ITALSAN.

**03NTRED90** u Accesorio Te Socket PP-RCT RF D= 90 mm
Accesorio Te Socket de polipropileno copolímero random PP-RCT RF monocapa resistente al fuego de diámetro 90 mm. En cumplimiento con DB - SI del CTE con clasificación de reacción al fuego Bs 1d0 según Euroclase norma EN 13501. Según norma para uso industrial EN 15494 y geometría según norma DIN 8077/78. Para uso en instalaciones de extinción de incendios por bocas de incendios equipadas "BIEs" o por rociadores. Ref. 03NTRED90 de la serie Niron de ITALSAN.

**03NGRED90** u Accesorio Codo Socket PP-RCT RF D= 90 mm
Accesorio Codo Socket de polipropileno copolímero random PP-RCT RF monocapa resistente al fuego de diámetro 90 mm. En cumplimiento con DB - SI del CTE con clasificación de reacción al fuego Bs 1d0 según Euroclase norma EN 13501. Según norma para uso industrial EN 15494 y geometría según norma DIN 8077/78. Para uso en instalaciones de extinción de incendios por bocas de incendios equipadas "BIEs" o por rociadores. Ref. 03NGRED90 de la serie Niron de ITALSAN.

**U03TNIRRCTRED11011** m Tubo PP-RCT RF monocapa: NIRON RED SDR 11/ Serie 5, D= 110 x 10,0 mm
Tubo NIRON RED de polipropileno copolímero random PP-RCT RF monocapa resistente al fuego, SDR 11 serie 5, de diámetro 110 mm y 10 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED11011 de la serie Niron de ITALSAN.

**03NMANRED110** u Accesorio Manguito Socket PP-RCT RF D= 110 mm
Accesorio Manguito Socket de polipropileno copolímero random PP-RCT RF monocapa resistente al fuego de diámetro 110 mm. En cumplimiento con DB - SI del CTE con clasificación de reacción al fuego Bs 1d0 según Euroclase norma EN 13501. Según norma para uso industrial EN 15494 y geometría según norma DIN 8077/78. Para uso en instalaciones de extinción de incendios por bocas de incendios equipadas "BIEs" o por rociadores. Ref. 03NMANRED110 de la serie Niron de ITALSAN.

**03NTRED110** u Accesorio Te Socket PP-RCT RF D= 110 mm
Accesorio Te Socket de polipropileno copolímero random PP-RCT RF monocapa resistente al fuego de diámetro 110 mm. En cumplimiento con DB - SI del CTE con clasificación de reacción al fuego Bs 1d0 según Euroclase norma EN 13501. Según norma para uso industrial EN 15494 y geometría según norma DIN 8077/78. Para uso en instalaciones de extinción de incendios por bocas de incendios equipadas "BIEs" o por rociadores. Ref. 03NTRED110 de la serie Niron de ITALSAN.

**03NGRED110** u Accesorio Codo Socket PP-RCT RF D= 110 mm
Accesorio Codo Socket de polipropileno copolímero random PP-RCT RF monocapa resistente al fuego de diámetro 110 mm. En cumplimiento con DB-SI del CTE con clasificación de reacción al fuego Bs 1d0 según Euroclase norma EN 13501. Según norma para uso industrial EN 15494 y geometría según norma DIN 8077/78. Para uso en instalaciones de extinción de incendios por bocas de incendios equipadas "BIEs" o por rociadores. Ref. 03NGRED110 de la serie Niron de ITALSAN.

**U03TNIRRCTRED12511** m Tubo PP-RCT RF monocapa: NIRON RED SDR 11/ Serie 5, D= 125 x 11,4 mm
Tubo NIRON RED de polipropileno copolímero random PP-RCT RF monocapa resistente al fuego, SDR 11 serie 5, de diámetro 125 mm y 11,4 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED12511 de la serie Niron de ITALSAN.

**03NMANRED125** u Accesorio Manguito Socket PP-RCT RF D= 125 mm
Accesorio Manguito Socket de polipropileno copolímero random PP-RCT RF monocapa resistente al fuego de diámetro 125 mm. En cumplimiento con DB - SI del CTE con clasificación de reacción al fuego Bs 1d0 según Euroclase norma EN 13501. Según norma para uso industrial EN 15494 y geometría según norma DIN 8077/78. Para uso en instalaciones de extinción de incendios por bocas de incendios equipadas "BIEs" o por rociadores. Ref. 03NMANRED125 de la serie Niron de ITALSAN.

**03NTRED125** u Accesorio Te Socket PP-RCT RF D= 125 mm
Accesorio Te Socket de polipropileno copolímero random PP-RCT RF monocapa resistente al fuego de diámetro 125 mm. En cumplimiento con DB - SI del CTE con clasificación de reacción al fuego Bs 1d0 según Euroclase norma EN 13501. Según norma para uso industrial EN 15494 y geometría según norma DIN 8077/78. Para uso en instalaciones de extinción de incendios por bocas de incendios equipadas "BIEs" o por rociadores. Ref. 03NTRED125 de la serie Niron de ITALSAN.

**03NGRED125** u Accesorio Codo Socket PP-RCT RF D= 125 mm
Accesorio Codo Socket de polipropileno copolímero random PP-RCT RF monocapa resistente al fuego de diámetro 125 mm. En cumplimiento con DB - SI del CTE con clasificación de reacción al fuego Bs 1d0 según Euroclase norma EN 13501. Según norma para uso industrial EN 15494 y geometría según norma DIN 8077/78. Para uso en instalaciones de extinción de incendios por bocas de incendios equipadas "BIEs" o por rociadores. Ref. 03NGRED125 de la serie Niron de ITALSAN.

**U03TNIRRCTRED16011** m Tubo PP-RCT RF monocapa: NIRON RED SDR 11/ Serie 5, D= 160 x 14,6 mm
Tubo NIRON RED de polipropileno copolímero random PP-RCT RF monocapa resistente al fuego, SDR 11 serie 5, de diámetro 160 mm y 14,6 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED16011 de la serie Niron de ITALSAN.

**03NMANRED16011** u Accesorio Manguito Electrosoldable PP-RCT RF D= 160 mm
Accesorio Manguito Electrosoldable de polipropileno copolímero random PP-RCT RF monocapa resistente al fuego de diámetro 160 mm. En cumplimiento con DB - SI del CTE con clasificación de reacción al fuego Bs 1d0 según Euroclase norma EN 13501. Según norma para uso industrial EN 15494 y geometría según norma DIN 8077/78. Para uso en instalaciones de extinción de incendios por bocas de incendios equipadas "BIEs" o por rociadores. Ref. 03NMANRED160 de la serie Niron de ITALSAN.

**03NTRED160** u Accesorio Te Socket PP-RCT RF D= 160 mm
Accesorio Te Socket de polipropileno copolímero random PP-RCT RF monocapa resistente al fuego de diámetro 160 mm. En cumplimiento con DB - SI del CTE con clasificación de reacción al fuego Bs 1d0 según Euroclase norma EN 13501. Según norma para uso industrial EN 15494 y geometría según norma DIN 8077/78. Para uso en instalaciones de extinción de incendios por bocas de incendios equipadas "BIEs" o por rociadores. Ref. 03NTRED160 de la serie Niron de ITALSAN.

**03NGRED160** u Accesorio Codo Socket PP-RCT RF D= 160 mm
Accesorio Codo Socket de polipropileno copolímero random PP-RCT RF monocapa resistente al fuego de diámetro 160 mm. En cumplimiento con DB - SI del CTE con clasificación de reacción al fuego Bs 1d0 según Euroclase norma EN 13501. Según norma para uso industrial EN 15494 y geometría según norma DIN 8077/78. Para uso en instalaciones de extinción de incendios por bocas de incendios equipadas "BIEs" o por rociadores. Ref. 03NGRED160 de la serie Niron de ITALSAN.

**U03TNIRRCTRED20011** m Tubo PP-RCT RF monocapa: NIRON RED SDR 11/ Serie 5, D= 200 x 18,2 mm
Tubo NIRON RED de polipropileno copolímero random PP-RCT RF monocapa resistente al fuego, SDR 11 serie 5, de diámetro 200 mm y 18,2 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED20011 de la serie Niron de ITALSAN.

**03NMANRED20011** u Accesorio Manguito Electrosoldable PP-RCT RF D= 200 mm
Accesorio Manguito Electrosoldable de polipropileno copolímero random PP-RCT RF monocapa resistente al fuego de diámetro 200 mm. En cumplimiento con DB - SI del CTE con clasificación de reacción al fuego Bs 1d0 según Euroclase norma EN 13501. Según norma para uso industrial EN 15494 y geometría según norma DIN 8077/78. Para uso en instalaciones de extinción de incendios por bocas de incendios equipadas "BIEs" o por rociadores. Ref. 03NMANRED160 de la serie Niron de ITALSAN.

**coelPRFC40a** m2 Aislamiento térmico: Plancha elastomérica flexible de 40 mm de espesor
Plancha en rollo de coquilla elastomérica flexible (FEF) autoadhesiva basada en caucho sintético. Fabricada según norma EN14304, de 40 mm de espesor que asegura la no condensación superficial según cálculo de aislamiento conforme a RITE por método simplificado según procedimiento alternativo (ITALTERM).

**NME200** u Accesorio Manguito Electrosoldable, PP-R CT, D= 200 mm
Accesorio electrosoldable tipo manguito de polipropileno copolímero random PP-R RP "Raised Pressure", fabricado según norma UNE EN 15874-3, para instalaciones de fontanería (AFS, ACS) y climatización (calefacción, sistemas agua/agua, agua/aire), con temperaturas comprendidas entre -25 °C y 70 °C, color azul Niron.

**NT11200MM** u Accesorio Te ''a tope'', PP-RCT, D= 200 mm
Accesorio segmentado para soldadura ''a tope'', tipo te de polipropileno copolímero random PP-R RP "Raised Pressure", fabricado según norma UNE EN 15874-3, para instalaciones de fontanería (AFS, ACS) y climatización (calefacción, sistemas agua/agua, agua/aire), con temperaturas comprendidas entre -15 °C y 70 °C.

**NG9011200MM** u Accesorio Codo "a tope",PP-RCT, D=200 mm
Accesorio segmentado para soldadura ''a tope'', tipo codo de polipropileno copolímero random PP-R RP "Raised Pressure", fabricado según norma UNE EN 15874-3, para instalaciones de fontanería (AFS, ACS) y climatización (calefacción, sistemas agua/agua, agua/aire), con temperaturas comprendidas entre -15 °C y 70 °C.

**U27TNIRCL20073** m Tubo PP-RCT Compuesto con FV: NIRON PREMIUM SDR 7,3/ Serie 3,2, D= 200 x 27,4 mm
Tubo NIRON PREMIUM de polipropileno copolímero random PP-RCT RA 7050 resistente a la degradación oxidativa por hipoclorito de sodio, compuesto con fibra de vidrio (1/4)PP-RCT // (2/4)PP-RCT+FV // (1/4)PP-RCT, SDR 7,3, de diámetro 200 mm y 2,8 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris con ref. 27TNIRCL20073 de sistema de tuberías Niron de ITALSAN.

**NME250** u Accesorio Manguito Electrosoldable, PP-R CT, D= 250 mm
Accesorio segmentado para soldadura ''a tope'', tipo te de polipropileno copolímero random PP-R RP "Raised Pressure", fabricado según norma UNE EN 15874-3, para instalaciones de fontanería (AFS, ACS) y climatización (calefacción, sistemas agua/agua, agua/aire), con temperaturas comprendidas entre -15 °C y 70 °C.

**NT11250MMB** u Accesorio Te ''a tope'', PP-RCT, D= 250 mm
Accesorio segmentado para soldadura ''a tope'', tipo te de polipropileno copolímero random PP-R RP "Raised Pressure", fabricado según norma UNE EN 15874-3, para instalaciones de fontanería (AFS, ACS) y climatización (calefacción, sistemas agua/agua, agua/aire), con temperaturas comprendidas entre -15 °C y 70 °C.

**NG9011250MM** u Accesorio Codo "a tope",PP-RCT, D=250 mm
Accesorio segmentado para soldadura ''a tope'', tipo codo de polipropileno copolímero random PP-R RP "Raised Pressure", fabricado según norma UNE EN 15874-3, para instalaciones de fontanería (AFS, ACS) y climatización (calefacción, sistemas agua/agua, agua/aire), con temperaturas comprendidas entre -15 °C y 70 °C.

**UTNIRCL31573** m Tubería PP-R RP Compuesto con FV: NIRON PREMIUM SDR 7.3/ Serie 3.2, D= 315 x 43,2 mm
Tubo compuesto de polipropileno copolímero random PP-R RP "Raised Pressure" con fibra de vidrio (1/4)PP-R RP // (1/3)PP-R RP + FV (1/3) // PP-R RP, SDR 9 serie 4, de diámetro 315 mm y 22,4 mm de espesor. Fabricado y certificado según Reglamento Particular Aenor RP 01.78 y sistema de unión por termofusión y inserciones incorporadas certificado según RP 01.78. Para uso en instalaciones de fontanería (AFS, ACS) y climatización (calefacción, sistemas agua/agua, agua/aire) con temperaturas comprendidas entre -15 °C y 95 °C. Espesor de aislamiento térmico conforme a RITE calculado mediante procedimiento alternativo según criterios de la norma UNE EN ISO 12241. Presentación en barra de 4 m, color azul Niron con franja gris Niron Fiber Blue, ref. TNIRFBRP3159 de la serie Niron de ITALSAN.

**NME315** u Accesorio Manguito Electrosoldable, PP-R CT, D= 315 mm
Accesorio electrosoldable tipo manguito de polipropileno copolímero random PP-R RP "Raised Pressure", fabricado según norma UNE EN 15874-3, para instalaciones de fontanería (AFS, ACS) y climatización (calefacción, sistemas agua/agua, agua/aire), con temperaturas comprendidas entre -25 °C y 70 °C, color azul Niron.

**NG9011315MMB** u Accesorio Codo "a tope", PP-RCT, D= 315 mm
Accesorio segmentado para soldadura ''a tope'', tipo codo de polipropileno copolímero random PP-R RP "Raised Pressure", fabricado según norma UNE EN 15874-3, para instalaciones de fontanería (AFS, ACS) y climatización (calefacción, sistemas agua/agua, agua/aire), con temperaturas comprendidas entre -15 °C y 70 °C.

**NT11315MMB** u Accesorio Te "a tope", PP-RCT, D= 315 mm
Accesorio segmentado para soldadura ''a tope'', tipo te de polipropileno copolímero random PP-R RP "Raised Pressure", fabricado según norma UNE EN 15874-3, para instalaciones de fontanería (AFS, ACS) y climatización (calefacción, sistemas agua/agua, agua/aire), con temperaturas comprendidas entre -15 °C y 70 °C.

**UTNIRFBRP2009** m Tubo PP-R RP Compuesto con FV: NIRON FIBER BLUE PP-R RP PIPE SDR 9/ Serie 4, D= 200 x 22,4 mm
Tubo compuesto NIRON FIBER BLUE RP de polipropileno copolímero random PP-R RP "Raised Pressure" con fibra de vidrio (1/4)PP-R RP // (2/4)PP-R RP + FV (1/4) // PP-R RP, SDR 9 serie 4, de diámetro 200 mm y 18,2 mm de espesor. Fabricado y certificado según Reglamento Particular Aenor RP 01.78 y sistema de unión e inserciones incorporadas certificado según RP 01.78. Certificado de potabilidad Aimplas según RD 140/2003. Para uso en instalaciones de fontanería (AFS, ACS) y climatización (calefacción, sistemas agua/agua, agua/aire) con temperaturas comprendidas entre -15 °C y 95 °C. Certificado según ISO 14001 y con la Declaración Ambiental de Producto ( DAP ). Presentación en barra de 4 m, color azul Niron con franja gris Niron Fiber Blue, ref. TNIRFBRP20011 de la serie Niron de ITALSAN.

**UTNIRFBRP2509** m Tubo PP-R RP Compuesto con FV: NIRON FIBER BLUE PP-R RP PIPE SDR 9/ Serie 4, D= 250 x 27,9 mm
Tubo compuesto NIRON FIBER BLUE RP de polipropileno copolímero random PP-R RP "Raised Pressure" con fibra de vidrio (1/4)PP-R RP // (2/4)PP-R RP + FV (1/4) // PP-R RP, SDR 9 serie 4, de diámetro 250 mm y 22,7 mm de espesor. Fabricado y certificado según Reglamento Particular Aenor RP 01.78 y sistema de unión e inserciones incorporadas certificado según RP 01.78. Certificado de potabilidad Aimplas según RD 140/2003. Para uso en instalaciones de fontanería (AFS, ACS) y climatización (calefacción, sistemas agua/agua, agua/aire) con temperaturas comprendidas entre -15 °C y 95 °C. Certificado según ISO 14001 y con la Declaración Ambiental de Producto ( DAP ). Presentación en barra de 4 m, color azul Niron con franja gris Niron Fiber Blue, ref. TNIRFBRP25011 de la serie Niron de ITALSAN.
